# Feuerwehrzufahrt Försterpark
Angebotsaufforderung (GAEB DA XML 3.3, DA83)
Projekt: T1-25
Währung: EUR
Vergabeart: Öffentliche Ausschreibung
Erstellt mit: GXML Toolbox V3.3 R20220330, ORCA AVA 26.0.8 26.00.08, 09.07.2026

## Beschreibung zum Leistungsumfang/Leistungsbereich
Der Leistungsbereich umfasst die Herstellung einer Feuerwehrstellfläche samt zugehörender Zufahrt aus Wabengitterplatten (Recyclingplatten). Diese werden nur mit Oberboden gefüllt und mit Gras angesät.
Die Zufahrt hierfür erfolgt über die Gartenstraße am Försterpark.

Weiterhin umfasst das Bauvorhaben die Ertüchtigung der Grabenentwässerung des Marktes. Hierfür wird das direkt an der Kita Burattino anschließende Auslaufbauwerk mit Klinkerflügeln abgerissen. Das Alte Auslaufbauwerk wird durch eine Winkelstützwand ersetzt. Der alte Auslauf wird als Drainagerohrleitung im zu verfüllenden Grabensystem verlegt. Es wird an dem bereits verrohrten Graben angeschlossen.
Der darum herum befindliche Gehweg samt Zaunanlage wird zurück gebaut und später neu errichtet. Ziel ist es den Gehwegsbereich an der Kita zu vergrößern.

Im weiteren Verlauf wird der gesamte Pflasterweg des Hinterzuganges zum Spielplatz abgerissen und ebenfalls erneuert. Im Zuge dieser Bauteilleistung muss der Sockel der Kita gemäß der DIN 18533 "Abdichtung gegen Erdberührte Bauteile" Normenkonform hergestellt werden.

Die Gesamtmaßnahme umfasst alle Teilleistungen.

Um zielsicher die Kalkulation zu erstellen ist es erforderlich die Baustelle vor Angebotsabgabe zu besichtigen.
Dafür steht Ihnen das Bauamt unter Tel. 03341 4149 - 500 oder - 501 zur Verfügung.

Nachforderungen aus Unkenntnis zum Bauumfeld sind ausge- schlossen.

## Vorbemerkung
Lager- und Stellflächen für Material oder Geräte/Container sind im Bereich des Försterparks möglich.

Alle Leistungen verstehen sich einschließlich Lieferung von Material und Bereitstellung der erforderlichen Geräte, wenn nicht im Leistungstext anders beschrieben.

Material aus Aushub oder Abbruch ist gemäß Ersatzbaustoffverordnung zu deklarieren, ggf. zu beproben und zu entsorgen.
Für den Wiedereinbau bzw. dauerhafte Endlagerung sind schriftliche Nachweise zu erbringen.

Allgemeine Vorbemerkungen zum Bauvorhaben

1.Vertragsbestandteile
Bestandteil des Vertrages werden:
1.1 Die Leistungsbeschreibung mit den allgemeinen  Vertragsbedingungen
1.2 Die allgemeinen Vertragsbedingungen für die Ausführung von Bauleistungen VOB/B neueste Fassung
1.3 Die allgemeinen technischen Vorschriften Bauleistungen (VOB/C) neueste Ausgabe
1.4 Die Bauzeichnungen und statischen Berechnungen
1.5 Die Besonderen Vertragsbedingungen gem. Formblatt 214
1.7 Die Bewerbungsbedingungen gem. Formblatt 212
2. Ergänzungen Andienung
Alle Ergänzungen und Änderungen des geschlossenen Vertrages bedürfen der Schriftform sowie der gegenseitigen Bestätigung durch die rechtsgültige Unterschrift beider Parteien.
3. Wirksamkeit der Bestimmungen
Sollten einzelne Bestimmungen des Vertrages unwirksam werden, bleiben die übrigen Bestimmungen verbindlich.
4. Preise
Alle Preise sind Festpreise. Sie enthalten alle Materiallieferungen, Vorhaltungen und Einbau einschließlich der notwendigen Hilfsmittel und Kleinteile, soweit nichts anderes
vereinbart ist.
5. Zusatzleistungen
Ergeben sich Zusatzleistungen, die nicht im Vertrag enthalten sind, hat der AN vor Ausführung schriftlich darauf hinzuweisen und gleichzeitig ein Angebot für diese Leistungen zu unterbreiten. Erst nach Bestätigung durch den AG werden die Zusatzleistungen Vertragsbestandteil. Die eventuelle Bestätigung durch den AG hat jedoch so kurzfristig zu erfolgen, dass der Bauablauf nicht behindert wird.
6. Bereitstellung von Baustoffen durch den AG, Mengenänderungen
Der AG behält sich vor, einzelne Baustoffe selbst zu stellen. Zusätzliche Kosten für den entgangenen Gewinn entstehen ihm dadurch nicht.
7. Beachtung der anerkannten Regeln der Technik und Vorschriften
Mit dem im Leistungsverzeichnis enthaltenen Angaben über Bauart, Bauteil, Baustoff und Abmessungen gelten auch der Herstellungsvorgang und Ablauf bis zur fertigen Leistung unter Zugrundelegen der anerkannten Regeln der Technik und der gesetzlichen und behördlichen Vorschriften und Normen als beschrieben.
Im Besonderen wird darauf hingewiesen, dass die Bestimmungen zur Einhaltung von Toleranzen einzuhalten sind, insofern nicht andere in der Leistungsbeschreibung geforderten Toleranzwerte vorgegeben sind.
8. Besichtigung des Bauortes
Der Bieter verpflichtet sich vor Abgabe des Angebotes sich vom Zustand der Baustelle/ des Bauortes zu überzeugen, um festzustellen, ob die Erbringung der Leistung erforderlichen Positionen der Ausschreibung den gesamten Leistungsumfang erfassen, Ergänzungen bzw. Veränderungen erforderlich sind und seine Leistungen ohne Gefahr des nachträglichen Auftretens von Schäden und Mängeln erbringen kann.
Zeichnungen können eingesehen werden. Einwände und Anregungen werden vom AN gesondert schriftlich geltend gemacht.
9. Medien- und Versorgungsleitungen
Der AN hat sich vor der Ausführung der Leistungen über die Lage von Leitungen, Kabeln usw. im Bereich der Baustelle und der in Mitleidenschaft gezogenen Flächen zu unterrichten und seine Arbeiten auf die Unversehrtheit der Versorgungs- führungen abzustimmen.
10. Abnahme
Die Abnahme erfolgt nach Fertigstellung der Gesamtleistung. In sich geschlossene Teilleistungen können bei besonderen Einwirkungen abgenommen werden. Das Beantragen und die Durchführung der Abnahmen durch Prüfingenieure sind Angelegenheit des AN. Er hat dies rechtzeitig zu beantragen und dem AG bzw. dessen Vertretung über diese Termine rechtzeitig Mitteilung zu machen.
11. Abrechnung
Die Abrechnung erfolgt nach der VOB/C neueste Fassung. Es sind prüfungsfähige Unterlagen einschließlich der erforderlichen Massenaufstellungen einzureichen. Es wird darauf hingewiesen, dass Aufmaße und Massenaufstellungen von etwaigen Sub- bzw. Nachauftragnehmern nur nach vorheriger Prüfung durch den beauftragten AN entgegen genommen werden. Die Nachvollziehbarkeit der Aufmaße und Massenaufstellungen muss eindeutig gegeben sein. Es sind Hilfsangaben zur Orientierung in den Aufmaßen bzw. Massenaufstellungen zur Nachvollziehbarkeit zu machen (z.B. abgewickelte Flächen umlaufend).
12. Örtliches Aufmaß
Der AG behält sich vor, die Mengenermittlung für die Abrechnung der Leistungsbeschreibung, durch ein örtliches Aufmaß mit dem AN zu prüfen. Der AN hat ebenfalls die Möglichkeit die Mengenermittlung vor der Rechnungslegung durch ein örtliches Aufmaß mit dem AG bzw. dessen Bauüberwachung abzustimmen. Der Termin für das gemeinsame Aufmaß ist dem AG frühzeitig bekannt zu geben und mit ihm abzustimmen.
13. Schutt- und Abfallbeseitigung
Anfallender Schutt und Baustoffreste einschl. Verpackungsmaterialien und Transportmittel (z.B. Paletten) sind Eigentum des AN, sie sind nachhaltig und ohne gesonderte Aufforderung durch den AG bzw. dessen Vertreter fortlaufend zu beseitigen. Eine gesonderte Vergütung erfolgt hierfür nicht. Sollte der AN seiner Verpflichtung zur Schutt- und Abfallbeseitigung nicht nachkommen, erfolgt die Beseitigung durch Veranlassung des AG zu Lasten des verursachenden AN. Zusätzlich entstehende Kosten gehen zu Lasten des AN.
14. Baustelleneinrichtung, Schutzgerüste
Die Kosten für Aufenthalts-, Lager- und Sanitärcontainer der Baustelle, das Vorhalten der Baustelleneinrichtung und Räumung der Baustelle, sowie die Gestellung und Vorhaltung von eventuellen Schutzgerüsten sind in die Einheitspreise einzukalkulieren soweit nichts anderes vereinbart ist.
15. Sicherheit und Sauberkeit auf der Baustelle
Der AN verpflichtet sich, die Baustelle im Bereich seiner Einwirkung stets geordnet, gesichert und sauber zu halten. Kommt der AN seiner Verpflichtung nicht nach, ist der AG bzw. dessen Vertretung berechtigt, ohne besonderen Vorgang einen anderen Auftragnehmer zur Reinigung und Beseitigung des anfallenden Materials zu beauftragen. Die hierbei entstehenden Kosten trägt der Verursacher der Verschmutzung. Sie werden,
soweit sie festgestellt sind, umgehend von den Folgerechnungen des AN abgezogen bzw. bei der Schluss- rechnung des AN geltend gemacht.
16. Lohnstunden
Stundenlohnarbeiten sind nur nach vorheriger Genehmigung des AG auszuführen. Die Verrechnungssätze enthalten die erforderliche Aufsicht sowie alle sozialen und tariflichen Nebenkosten und gelten als Verrechnungsbasis für gegenseitige Leistungen. Die Arbeiten sind täglich zu rapportieren und spätestens am darauffolgendem Arbeitstag vom AG bzw. dessen Vertretung schriftlich zu bestätigen. Rapporte ohne schriftliche Bestätigung durch den AG bzw. dessen Vertretung werden nicht anerkannt.
17. Versicherungen des AN
Der AN hat sich gegen Schadensfälle unter Einbeziehung des ihm eventuell übergebenen Eigentums des AG oder Dritter ausreichend zu versichern. Im Schadensfall ist die Entschädigung direkt dem Eigentümer auszuzahlen. Der AN verpflichtet sich, den AG von allen Schadensersatzansprüchen freizustellen, die im Zusammenhang mit den Vertragsarbeiten von Dritten erhoben werden.
Allgemeine Vorbemerkungen zum Bauvorhaben hinsichtlich aller Haftpflichtschadensersatzansprüche eine Versicherung in hinreichender Höhe abgeschlossen ist und laufend unterhalten, einschließlich ausreichender Feuerversicherungsschutz, wird.
18. Gewährleistung
Soweit in den Vertragsbedingungen nichts anderes bestimmt ist, richtet sich die Gewährleistungspflicht des AN nach VOB/B neuester Fassung. Die Verjährungsfrist für die Gewährleistung beginnt mit der Abnahme gemäß Ziffer 12 und endet nach Ablauf der in der VOB geltenden Frist.
19. Fachbauleitung, interne Aufsicht
Der AN verpflichtet sich zur Gestellung einer betriebsinternen Fachbauleitung, die die vom AN zu erbringenden Leistungen, den Einsatz von Arbeitskräften und Geräten und das Führen der entsprechenden Baustelle einschließlich der Einhaltung aller Arbeitsschutz-, Arbeits- Unfall- und Sicherheitsbestimmungen überwacht und deren Einhaltung sicherstellt. Sollte entsprechend der Größe der Baustelle bzw. des Bauvorhabens ein Sicherheitskoordinator durch den AG eingesetzt sein, sind die Forderungen und die Weisungen des Sicherheitskoordinators umgehend zu erfüllen und auszuführen. Verstößt der AN gegen diese Vertragsvereinbarung, gehen die Folgen hieraus ausschließlich zu Lasten des AN. Ergeben sich finanzielle Forderungen von Behörden und anderen öffentlichen Einrichtungen an den AG, die durch die Nichteinhaltung von Vorschriften und Bestimmungen durch den AN hervorgerufen werden, werden diese Forderungen bei der Abrechnung des AN geltend gemacht.
20. Einhaltung von Statik und Prüfeintragungen
Der AN erklärt ausdrücklich, die Ausführungen zur Statik und die Prüfeintragungen bindend einzuhalten. Es wird nochmals auf Punkt 12 hingewiesen.
21. Baustellenbesprechungen
Nach Arbeitsaufnahme werden nach Vorgabe des AG Baustellenbesprechungen durchgeführt, die ohne gesonderte Aufforderung durch den AN einzuhalten sind, soweit nichts anderes vereinbart wird. Auf den Baustellenbesprechungen sind die fortgesetzten Abläufe abzustimmen und bei Bedarf bzw. Einschätzung des AG die vertraglichen Kapazitätsansätze gemäß Bautenstand und der sich daraus ergebenen Zwänge zu erhöhen bzw. zu modifizieren. Der AN hat einen qualifizierten Fachbauleiter als kompetenten Vertreter des AN zu benennen. dieser hat an den Baustellenbesprechungen ohne gesonderte Aufforderung teilzunehmen.

## 00 Leistungsverzeichnis Feuerwehrzufahrt Försterpark

### Bereich 01 Sicherheitseinrichtungen, Baustelleneinrichtungen

**01.1 Baustelleneinrichtung**
*** Pauschalposition
Geräte, Werkzeuge, Bauzaun für die Baustelleneinrichtung, Materiallager, Baustellen- sicherung und sonstige Betriebsmittel, die zur vertragsgemäßen Ausführung der Bauleistungen erforderlich sind, auf die Baustelle bringen, bereitstellen und - soweit der Geräteeinsatz nicht gesondert vergütet wird - betriebsfertig aufstellen, im Bedarfsfall umsetzen einschl. der dafür notwendigen Arbeiten.Soweit nicht für bestimmte Leistungen für das Einrichten der Baustelle gesonderte Positionen im Leistungsverzeichnis enthalten sind, gilt die Pauschale für alle Leistungen dieses Abschnittes des Leistungsverzeichnisses. Zufahrt zur Baustelle ist vorhanden. Der Plan für die Baustelleneinrichtung und das Materiallager sind dem Auftraggeber vor Ausführung der Bauarbeiten zur Bestätigung vorzulegen.

Der Rückbau und Abtransport der BE samt Bauzaun und, Reinigung und Wiederherstellung der genutzten Flächen ist Bestandteil dieser Position.
Menge: 1,000 psch

**01.2 Baumschutz**
Baumschutzgemäß den R-SBB herstellen, vorhalten und wieder beseitigen.

Die Bäume müssen vom Stamm und Wurzelbereich her geschützt werden.
Sollte es dennoch zu Beschädigungen im Laufe der Baumaßnahme kommen, ist das unverzüglich der Gemeinde (Herr Jahn Tel. 03341 4149524) zu melden.
Menge: 5,000 St

**01.3 Bauzaun**
Bauzaun betriebsbereit liefern,aufstellen und vorhalten. Am Ende der Maßnahme abbauen und abfahren, Inklusive aller bauzeitlich notwendiger Umbaumaßnahmen.

Die Baustelle muss jederzeit vor unbefugtem Zugriff geschützt sein.

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Menge: 85,000 lfm

### Bereich 02 Erdarbeiten

**02.1 Oberboden lösen und seitlich lagern**
Lösen des Oberbodens in der Feuerwehrzufahrt und den Gräben. Das Material wird seitlich im Baufeld gelagert und einer Wiederverwendung im angrenzenden Gelände zugeführt. Das Gelände soll damit angeglichen werden.
Abtragtiefe des Oberbodens bis 20 cm.
Die Stellfläche der Feuerwehr beträgt später 7x12 m.
Die Zufahrt wird aus Systemplatten hergestellt mit den Systemmaßen 40x80 cm. Die Fahrsprubreite soll somit 3,20 m betragen.
Menge: 185,000 m²

**02.2 überschüssigen Oberboden im Bereich verteilen und ansäen**
*** Pauschalposition
Überschüssigen Oberboden nach Verfüllung der Waben im Gelände sinnvoll verteilen und anschließend mit Rasensaat mit Wildkräutermischung ansäen.
Menge: 1,000 psch

### Bereich 03 Drän- und Versickerarbeiten

**03.1 zentralen Sammelschacht in Fertigteilbauweise liefern und montieren**
*** Pauschalposition
Liefern eines zentralen Sammelschates zur Fassung der kreuzenden Regenwasserleitungen.Der Auslauf erfolgt in den anliegenden Graben mittels Drainageleitung DN 300.
Die ankommenden Leitungen weisen laut Planauszug einen Durchmesser DN 300 aus. Diese Maße sind vor Bestellung dringend zu kontrollieren.
Planangaben: RS = 56.56
Schachtbauwerk mit überfahrbarem Schachtdeckel (5 to) geschlossene Ausführung
inkl. aller Sicherungs- und Verbauarbeiten im Baustellenbereich gemäß den gängigen Vorschriften der Berufsgenossenschaften.

Alle Rohrdurchführungen-Einmündungen sind im Leistungsumfang enthalten und müssen entweder durch Kernbohrungen oder im Werk vorgefertigt werden.

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Menge: 1,000 psch

**03.2 Drainrohr DN 300 liefern und verlegen**
Drainrohr DN 300 in Vließ eingeschlagen in Sickermaterial verlegen.
Ausgehend vom Schachtbauwerk wird ein DN 300 er Drainrohr nach Wahl des AN im Grabenverlauf bis an den bereits verrohrten Graben heran geführt und fachgerecht angeschlossen.

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
Verlegung des Drainrohres in Vließ und geeigneter Sickerpackung zur dauerhaften Aufrechterhaltung der Sickerfunktionen.
Menge: 83,000 m

**03.3 Y-Abzweig liefern und verlegen**
Liefern und fachgerechtes einbauen eines Y-Abzweistückes zur Verrohrung des abzweigenden Grabenstückes zum Brückenbauwerk.
Menge: 1,000 st

**03.4 Liefern und montieren Einkriechschutz / Rohrgitter und Betonendstück als Auslauffixierung**
*** Pauschalposition
Liefern und montieren eines geeigneten engmaschigen Einkriechschutzes / Rohrgitters am Auslauf des DN 300er Drainagerohres im Beckenbereich hinter der ehemaligen Brücke.
Material Edelstahl:
Montage und Befestigung erfolgt an einem Betoneinlaufstück (z.B. Fertigteil aus Beton als Platte) zur Fixierung des Drainagerohres am Auslauf und zur dauerhaften Befestigung des Rohrgitters mit Edelstahlbefestigungsmitteln nach Wahl des AN.
Das Betoneinlaufstück ist in diese Pos. mit einzurechnen.
Menge: 1,000 psch

**03.5 Vertiefung Grabenstück zum Regenrückhaltebecken**
Ein abzweigendes Teilstück des Grabenstückes vertiefen. Es soll die Oberbodennarbe abgetragen werden und die Grabenprofilierung wieder hergestellt werden. Dabei soll der Graben bis ca. 15 cm Tief nachprofiliert werden. Dabei wird auf ca. 5,5 m Breite ein Holzbrückenbauwerk gequert. Der Brückenbelag wird vorher entfernt und der Baubereich gesichert.
Menge: 16,000 m

### Bereich 04 Abbruch- und Rückbauarbeiten

**04.1 Abbrucharbeiten des alten Auslaufbauwerkes aus Beton**
*** Pauschalposition
Abbrucharbeiten des alten Auslaufbauwerkes aus Beton mit Klinkermauerwerk verblendet. Bestehend aus 2 Flügeln die ein Ablaufrohr DN 300 einfassen (siehe Dokumentation).
Der Rückbau schließt die feuerverzinkte Geländerkopnstruktion mit ein. Das Abbruchgut ist zu deklarieren und der Verwertung entsprechend zuzuführen.
Die Entsorgungsnachweise sind dem Bauherren zur Dokumentation zu übergeben.

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Menge: 1,000 psch

**04.2 Abbruch Altfundamente alter Steg am Graben**
*** Pauschalposition
Ca. 50 m entfernt vom Auslaufbauwerk befinden sich
2 alte Betonblöcke eines alten Steges über den Graben. Die Größe der Betonteile beträgt jeweils ca. 0,4 m³.
Das Abbruchgut ist zu deklarieren und der Verwertung entsprechend zuzuführen.
Die Entsorgungsnachweise sind dem Bauherren zur Dokumentation zu übergeben.

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Menge: 1,000 psch

**04.3 Teilabbruch altes Brückenbauwerk aus Holz**
*** Pauschalposition
tx.SaveToMemory: Zu wenig Speicher. (7)
Menge: 1,000 psch

**04.4 Analytic gemäß KrWG und Ersatzbaustoffverordnung**
*** Pauschalposition
Erstellen der Analytic durch ein anerkanntes Labor. Mischprobenentnahme von zuvor gebildetem Haufwerk. Die Ergebnisse sind dem AG vorzulegen.
Menge: 1,000 psch

**04.5 Entsorgung der Aushub- oder Abbruchmassen als "nicht gefährlicher Abfall"**
Entsorgung der Aushub- und Abbruchmassen als "nicht gefährlicher Abfall" gemäß KrWG.
Abgerechnet wird nach fester Aushub- und Abbruchmasse und Aufmaß.
Die Entsorgungswege sind einzuhalten und die Wiegenoten sind zum Nachweis zu übergeben.

Die Möglichkeit der Verteilung der Erdstoff - Aushubmassen im angrenzenden Gelände hat Priorität. Abfuhr nur nach vorheriger Absprache mit dem AG.
Menge: 10,000 m³

**04.6 Entsorgung Aushubmatrial "gefährlicher Abfall" - DK 1**
*** Bedarfsposition ohne GB
Entsorgung der Aushub- und Abbruchmassen als "gefährlicher Abfall" gemäß KrWG und Ersatzbaustoffverordnung.
Nachweis und Entsorgung bis DK 1.
Abgerechnet wird nach fester Aushub- und Abbruchmasse und Aufmaß.
Die Entsorgungswege sind einzuhalten und die Wiegenoten sind zum Nachweis zu übergeben.
Menge: 1,000 m³

**04.7 Rückbau alte Zaunanlage**
Rückbau der alten Zaunanlage bestehend aus Doppelstabmatten und Pfosten in Betonbettung mit 1,2 m Höhe.
Die Zaunfelder sollen zur Wiederverwendung im Baufeld seitlich gelagert werden.Die Pfosten sind ebenfalls zur Wiederverwendung vorgesehen und sollen erhalten bleiben.
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Menge: 26,000 m

**04.8 Plattenbelag aufnehmen und seitlich lagern**
Alten Plattenbelag des Fußweges aufnehmen und fachgerecht seitlich für Wiedereinbau lagern, schadhafte Platten fachgerecht entsorgen (siehe Foto).
Material: Betonplatten
Maße bis 40x40 cm, Stärke bis 4 cm

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Menge: 150,000 m²

**04.9 Muldensteine aufnehmen und entsorgen**
Alten Muldensteine aus Beton im Fußwegrandbereich aufnehmen und fachgerecht entsorgen.
(siehe Foto Pos. 04.8)
Maße 50 x 33 cm
Menge: 26,000 m

**04.10 Freilegung des Sockelbereiches in Handschachtung**
Freilegung des Sockelbereiches der Kita in Handschachtung. Fassade wurde 2024 neu errichtet. Aushubmassen seitlich lagern und später wieder zur Verfülung einbauen.
Freilegtiefe bis 30 cm unter Gelände Oberkannte. Der Bereich muss nur soweit freigelegt werden, das eine Fassadenabdichtung erstellt werden kann. (Freilegebreite bis 50 cm)

Diese Pos. beinhaltet die Freilegung und die spätere Verfüllung. Die Verfüllung muss schadfrei für die Fassade erfolgen.
Menge: 110,000 lfm

**04.11 Lösen des schadhaften Sockelputzes**
Lösen des schadhaften Sockelputzes und Egalisierung der Stellen als Putzausgleich. Ziel ist es eine gleichmäßige Sockeltextur zu erhalten. Schadhafte Stellen fachgerecht ausarbeiten, Material fachgerecht nach Wahl des AN entsorgen.
Abgerechnet wird nach Länge der schadhaften Stellen über die gesamte Sockelhöhe in m.
Menge: 10,000 m

### Bereich 05 Abdichtungsarbeiten

**05.1 Sockelabdichtung gemäß DIN - 18533 erdberührte Bauteile**
Die zuvor freigelegten Sockelbereiche erdberührender Bauteile der Kita Burattino fachgerecht grundieren und nach DIN 18533 dauerhaft abdichten und vor schadhaften mechanischen Einflüssen sichern. Das Abdichtungsmatrial ist mit Angebotsabgabe anzugeben. Sicherung der Abdichtung erfolgt z.B. durch Plexband oder Noppenbahn.
Menge: 110,000 m

### Bereich 06 Landschaftsbauarbeiten

**06.1 zuvor aufgenommenes Pflaster wieder einbauen**
zuvor aufgeommenes Pflaster an der Kita Burratino wieder einbauen. Schadhafte Pflastersteine sind durch ganze oder neuwertige Materialien zu ersetzen. Alle Materialien sind mit dem Bauherren vorher abzustimmen.
Menge: 150,000 m²

**06.2 Herstellung eines stark sickerfähigen Gitterwabenbelages**
Herstellung eines stark sickerfähigen verzahnten Gitterwabenbelages.
Verwendet werden sollen Gitterwaben die sich ineinander verzahnen und einen mininmalen Erdaushub erfordern wie das system TTE von Hübner+Lee oder Gleichwertig.
Gelegt wird eine 3,20 m breite Fahrspur mittig auf dem zuvor fachgerecht verschlossenem Grabenverlauf. Am Ende der Fahrspur befindet sich die Aufstellfläche der Feuerwehr von 7,00 x 12,00 m Breite.
Die Gitterwaben werden durch die zugehörenden Erdanker verankert. Die Anker sind Bestandteil dieser Pos. und einzurechnen. Der Einbau erfolgt inklusive der erforderlichen Unterbauten aus Schottertragschicht (Naturschotter) in 0/32 Körnung.
Die Gitterwaben werden im Anschluss mit Oberboden und Raseneinsaat mit Naturkräuteranteil verfüllt.
Bsp.
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Menge: 175,000 m²
